# Umbau und energ. Sanierung Stadtteiltreff Klinke
Angebotsaufforderung (GAEB DA XML 3.1, DA83)
Projekt: DLZ_3...
Währung: EUR
Vergabeart: Öffentliche Ausschreibung
Eröffnung: 17.03.2026
Ende der Zuschlagsfrist: 30.04.2026
Abgabeort: Digital: Vergabemarktplatz BRB; ;
Ausführungsbeginn: 01.07.2026
Ausführungsende: 31.10.2026
Erstellt mit: GXML Toolbox V3.1 R20080128, ORCA AVA (Standard und Professional) 16.00.000.05, 17.02.2026

## 03 LOS_5 Trockenbauarbeiten

### Titel 00 Vortexte

*Hinweis: Baubeschreibung*
Bei der geplanten Baumaßnahme handelt es sich um den Umbau und die energetische Sanierung eines ehemaligen Baubüros, das in den 50iger Jahren zur Herstellung der Wohnanlagen am Klinkengrund errichtet wurde.
Das auf städtischem Grundstück (Gemarkung Belzig, Flur 007, Flurstück 331/33) errichtete Gebäude befindet sich im Eigentum der Stadt Bad Belzig und wird durch diese bewirtschaftet.

Das Gebäude ist 1-geschossig, hat ein mit Trapezblechtafeln gedecktes Satteldach (mit Brettschichtbindern) neueren Datums und ist voll unterkellert, auch wenn mehr als die Hälfte als Kriechkeller hergestellt wurde und nur sehr eingeschränkt begehbar ist.

Die Außenwände sind aus Hohllochziegelmauerwerk gemauert, die Kellerdecke ist eine Rippendecke mit Betonsteinen (sog. FR- bzw. FB-Decke). Es ist davon auszugehen, dass die Erdgeschossdecke baugleich hergestellt wurde, teilweise mit Stahlbetonstützen und Unterzügen.
Der Erdgeschossboden ist wahrscheinlich mit einer Estrichschicht versehen, auf der unterschiedliche Beläge verlegt worden sind.

Das Gebäude hat eine dreiteilige Nutzung mit jeweils eigenen, barrierefreien Zugängen.

Das Haus weist einen erheblichen Sanierungsstau auf, 2016 konnten bisher lediglich 3 WCs (Herren, Damen und barrierefreies WC) saniert werden.

Das Gebäude soll umfassend energetisch saniert werden und gemäß den nutzungsspezifischen Anforderungen optimiert; dazu hat es im Vorfeld eine intensive Auseinandersetzung mit den jetzigen / künftigen Nutzern gegeben.
Es werden zwei Anbauten aus Holz an das Gebäude gesetzt: auf der linken Seite ein halboffener Gebäudekörper, der als Müll- und Fahrradunterstand für alle Nutzer und Besucher dienen soll, auf der rechten Seite ein geschlossener Baukörper (Holzbau mit Holzfaserdämmung), der als Lager und Kühlung der "Tafel e.V." dient. Hier wird es einen eigenen Zugang mit einer 2-flügeligen Tür zur Anlieferung geben.
Beide neuen Gebäudeteile sollen eine horizontale Holzschalung aus Lerche erhalten.
Der linke halboffene Anbau wird auf Fundamenten errichtet und erhält einen Belag, wie die Zuwegung der Außenanlagen (versickerungsfähiger Belag hellip;).
Der rechte Anbau erhält eine Betonsohle auf Streifenfundamenten und den gleichen Belag wie die Nutzungseinheit der Tafel e.V..

Im Inneren des Gebäudes bekommt der Jugendbereich im hinteren Bereich zur Gartenseite ein barrierefreies WC mit Vorraum und Ausgussbecken, das große Fenster wird dazu geteilt.
Der verbleibende Teil wird als weiterer Aufenthaltsraum und Teeküche dienen. Von dort aus gibt es einen 2. Rettungsweg nach draußen.

Die Räume des Quartiersmanagement werden neu angeordnet und aufgeteilt; für den Abriss der Innenwände sind statische Verstärkungen notwendig.
Die vorderen beiden Räume werden miteinander verbunden, um so einer variableren Nutzung zu dienen und auch als Mehrzweckraum (im wahrsten Sinne des Wortes) zu Verfügung zu stehen; die Fenster zur Straßenseite / neu gestalteter Vorplatz werden bodentief hergestellt (Licht, Sonne, Offenheit, Durchlässigkeit, etc.), das Büro wird separiert und ist bei Nutzung durch andere Akteure, abschließbar.
Das neu geschaffene Lager / Abstellraum soll mit spindähnlichen, abschließbaren Einbauten versehen werden, um unterschiedlichen Nutzerinnen, als Aufbewahrungsort persönlicher Dinge und Materialien, etc. zu dienen. Zur Belichtung werden hier Oberlichter in die Türen eingebaut werden, so dass bei geschlossenen Türen auch ein kleiner Rückzugsort entstehen kann.
Die beiden großen Flügeltüren schaffen geöffnet eine großzügige Verbindung zum Mehrzweckraum und ermöglichen auch die Raumnutzung einer großen Besucherzahl.

Bei den bereits sanierten Sanitärräumen erhält das fensterlose WC 3 ein Fenster. Eine Sanitäreinheit wird abgetrennt und der Tafel e.V. zugeordnet auch hier wird ein Ausgussbecken installiert (Auflage Hygiene).

Bei der Tafel e.V. werden die Funktionsabläufe optimiert und die Anlieferung / Ausgabe separiert.
Auch hier wird ein Sozialraum für die Mitarbeiter geschaffen, welcher künftig über ein zusätzliches Handwaschbecken verfügt (Auflage Hygiene).

Die gesamte Gebäudehülle wird energetisch auf den neuesten Stand gebracht; bei den Außenwänden mit einem Wärmedämmverbundsystem (aus Holzfaserdämmung).
Die oberste Geschossdecke wird von oben zusätzlich im Dachraum gedämmt (Holzfaserdämmung), der Erdgeschossboden erhält eine Geschossdeckendämmung von unten, d.h. unterseitig der Kellerdecke.
Die gesamten Fußbodenbeläge werden der Nutzung entsprechend entweder ein Eichen Industrieparkett oder einen Linoleumboden erhalten, Fußleisten aus Holz.

Neue Holzfenster aus Lerchenholz mit einer 3-Fachverglasung runden das Paket ab. Die jetzigen unfreundlichen und unschönen Vergitterungen der Fenster werden durch einen hochwertigen Einbruchschutz innerhalb der neuen Fensteranlage ersetzt.
Auch im Innenbereich werden Holztüren (teilweise verglast), ein stark strapazierfähiges Industrieparkett sowie Akustikpaneele eine freundliche und warme Atmosphäre schaffen; alle Wandoberflächen werden bearbeitet und in das Gesamtfarbkonzept mit einbezogen, Teilbereiche werden gemäß Auflagen aus der Baugenehmigung bspw. rutschhemmend hergestellt.

Die Beheizung wird weiterhin über die Versorgung der Stadtwerke mit Fernwärme betrieben, die Installation einschließlich der Hausanschlussstation wird angepasst und erneuert. Es ist vorgesehen, dass gesamte Gebäude mit einer Fußbodenheizung zu erwärmen, die bereits 2016 sanierten Bäder behalten ihre Radiatoren Heizkörper.
Die Elektroinstallation wird den nutzerspezifischen Anforderungen gemäß erneuert.
Auf dem Dach wird südseitig eine PV-Anlage errichtet.

Der von den Landschaftsarchitekten AGU I Goldmann Landschaftsarchitektur gedachte neue Vorplatz mit Sitzgelegenheiten und viel "grün" und neuer Strukturierung des Außenbereichs (vor allem Vermeidung des Vorplatzes als Parkplatznutzung) wird ein weiterer Baustein der Umwandlung hin zu einer offeneren und freundlicheren Erscheinung der Gesamtanlage.

*Hinweis: Baustellensituation*
Das Bauvorhaben liegt im sogenannten Klinkengrund Bad Belzig.
Die Zu- und Ausfahrt für Bau- und Lieferfahrzeuge zur Baustelle erfolgt über die Hans-Marchwitza-Straße;
wegen der geringen Straßenbreite kann daher die Erschließung mit großen Fahrzeugen eingeschränkt sein.

Das Bauvorhaben liegt in einem Wohngebiet; auf die Anwohner ist hinsichtlich Lärm- und Schmutzbelästigung Rücksicht zu nehmen. Das Parken für Baustellenfahrzeuge
ist nur unzureichend gesichert und erfolgt in Eigenverantwortung des AN.

Verschmutzungen der Strasse sind zu minimieren und täglich zu entfernen, bzw. die Strasse zu reinigen.

Der Auftragnehmer verpflichtet sich, an den wöchentlich stattfindenden Bauberatungen teilzunhemen.
Kernarbeitszeit ist montags bis freitags von 07.00 bis 16.00 Uhr. Andere Arbeitszeiten bedürfen der Absprache mit der Bauleitung.
Die Baustelle ist arbeitstäglich aufzuräumen und zu jeden Freitag besenrein auszufegen.

Es ist darauf zu achten, dass zum Feierabend der Bauzaun / die Baustelle verschlossen ist.

Die hier beschriebenen Parameter/ Einschränkungen können preisbildend sein und sind deshalb in die Einheitspreise mit einzurechnen, eine gesonderte Vergütung ist ausgeschlossen.

*Hinweis: Allgemeine Vertragsbedingungen*
Vertragsgrundlage ist die VOB Ausgabe 2019 in allen Teilen. Die angegeben Paragraphen beziehen sich auf die allgemeinen Vertragsbedingungen für die Ausführung von Bauleistungen V0B/B.

1. Ausführung (sect;4)
Auf der Baustelle stehen Lagerflächen in Absprache mit der Bauleitung zur Verfügung. Eigenmächtiges Belegen von Räumen als Lagerflächen oder Pausenräumen ist untersagt!!!

Ein Bauwasseranschluss und Baustromanschluss,sowie die Bautoilette werden gestellt.

Die Kosten in Höhe von 0,95% der Brutto-Auftragssumme werden auf die am Bau beteiligten Firmen umgelegt. Die Gesamtsumme wird bei der Schlussrechnung abgezogen.

2. Ausführungsfristen (sect;5)
Angabe gemäß beigefügtem Bauzeitenplan.

3. Abrechnung (sect; 14)
Die Rechnungen sind dem Architekten per Email zuzusenden, erforderliche Aufmaße sind mindestens 3 Tage vor Rechnungsstellung zuzusenden.

Zahlung nach Bautenstand, Abrechnung nach Aufmass, positionsweise, kumulativ.

4. Sicherheitsleistung (sect;17)
Als Sicherheitseinbehalt für die Vertragserfüllung werden dem Auftragnehmer 5% der Brutto-Abrechnungssumme (incl. Nachträge) von den Abschlagsrechnungen und 3% von der Schlußrechnung einbehalten.
Nach Erhalt der Schlußzahlung und Erfüllung aller bis dahin erhobenen Ansprüche kann die einbehaltene Summe durch die Stellung einer Gewährleistungsbürgschaft in Höhe von 3% der Brutto-Abrechnungssumme (incl. Nachträge) ausgezahlt werden.
Die Bürgschaftsurkunde muss unbefristet sein und kann erst nach Ablauf der Gewährleistungsfrist zurück verlangt werden.

5. Versicherungen
Vom Auftraggeber wird eine Bauwesenversicherung abgeschlossen. Die Kosten in Höhe von 0,25% der Brutto-Auftragssumme werden auf die am Bau beteiligten Firmen umgelegt. Die Gesamtsumme wird bei der Schlussrechnung abgezogen.

Vom Auftragnehmer sind folgende Versicherungen nachzuweisen:
- Haftpflicht, Deckungssumme mindestens 250.000,-- euro;
- Personenschäden, Deckungssumme mind. 1.000.000,-- euro;

6. Sonstiges
Der Auftraggeber hält sich vor, Einzelpositionen und Teilleistungen aus Kostengründen (Budgetobergrenze) nicht ausführen zu lassen - die Gesamtkalkulation der Einzelpreise darf dadurch nicht beeinträchtigt werden, bzw. wird eine Nachkalkulation mit Preiserhöhung nicht anerkannt.

*Hinweis: Planliste*
Planliste

Architekt:
- Lageplan - M. 1:200_29.01.2026
- KG - M.1:100_03.11.2025
- EG - M.1:100_14.11.2025
- Schnitte - M.1:100_21.10.2025
- Ansichten - M.1:100_29.01.2026
- Dachaufsicht - M.1:100_21.10.2025

Details D_01 bis D_13 - M. 1:10 vom 22.10.2025

Terminplan Bauablauf vom 29.01.2026

*Hinweis: Vorbemerkungen ArbeitsstättenVerordnung*
Es wird darauf hingewiesen, dass alle notwendigen Vorkehrungen, etc. getroffen werden müssen, um die Einhaltung der neuen Richtlinien zur Arbeitsstättenverordnung, die auch auf Baustellen anzuwenden sind, einzuhalten. Schwerpunkte sind hier:
- ASR A1.8 Verkehrswege
- ASR A2.1 Schutz vor Absturz und herabfallenden Gegenständen
- ASR A2.2 Maßnahmen gegen Brände
- ASR A3.5 Raumtemperaturen
- ASR A4.2 Pausen- und Bereitschaftsräume

Diese Leistungen sind vom AN zu erbringen und sind in die Einheitspreise mit einzurechnen und werden nicht gesondert vergütet, bzw. vom Auftraggeber erbracht/ gestellt!

*Hinweis: ZTV- Trockenbauarbeiten*
Wände:
Ausführung als beidseitig doppelt beplankte Metallständerwand bzw. Ausführung als Vorsatzschale in Ständerbauart einseitig doppelt beplankt.

Dämmschichten aus mineralischem Faserdämmstoff DIN 18165, je nach Ausführungstyp ein- oder zweilagig.

Baustoffklasse A, Rohdichte und Dämmstoffdicke entsprechend den bauphysikalischen Anforderungen, Schallschutzanforderungen und geforderten Feuerwiderstandsklassen.

Verarbeitung nach DIN 18181/DIN 18183, zweilagig aus Gipskarton- Bauplatten (GKB), Gipskarton-Bauplatten imprägniert (GKBI) in den Sanitärbereichen sowie Gipskarton-Bauplatten feuerbeständig (GKF) entsprechend erforderlichen Feuerwiderstandsklassen.

Inbegriffen sind alle Anschlüsse an leichte Trennwände, massive Wände, Außenwände, Rohfußboden und Decke entsprechend den Hersteller-Detail-Blättern. Der Anschluss an massive Bauteile erfolgt als starrer Anschluss. Stöße zwischen Trockenbauwänden und Mauerwerkswänden werden stumpf ausgeführt. Außenecken und -kanten sowie freistehende beplankte Wandenden werden inkl. Kantenschutzprofilen ausgeführt.

Die Wände in Sanitärbereichen sind nach DIN 4103 als Montagetrennwand und Vorsatzschale für Waschtischtragständer, Ausgussbecken, Spülbecken, Tragständer für WC - und Urinalbecken mit Einbauspülkästen herzustellen. In allen Bereichen, für die wandhängende Einbauten, wie Küchenoberschränke und wandhängende Sanitärobjekte vorgesehen sind, sind jeweils geeignete Unterkonstruktionen einzubauen. In Bereichen von Oberschränken sind dies Holzbohlen bzw. Multiplex-Tafeln, verschraubt an verstärkten Ständerprofilen; für wandhängende Sanitärobjekte sind dies auf der Rohdecke verdübelte Stahlprofilrahmen-Traversen. Die Arbeiten in Sanitärbereichen sind mit dem Gewerk Sanitär abzustimmen.

Im Bereich der Ständerprofile und hinter den Vorsatzschalen werden Installationsleitungen horizontal verzogen. Notwendige Aussparungen und Auswechselungen sind zu berücksichtigen und einzukalkulieren.

Ausschnitte im Bereich von vormontierten Wasserabsperrhähnen, Eckhähnen, Abflussrohren usw. sind herzustellen sowie umlaufend abzudichten.

Spachtelung:
Wenn nicht anders beschrieben, gilt eine Spachtelung in Qualitätsstufe Q2 gemäß Merkblatt 2 der Industriegruppe Gipsplatten im Bundesverband der Gipsindustrie e.V.

Gerüstarbeiten:
Das Auf- und Abbauen, sowie das Vorhalten der Gerüste für die Arbeiten an der Deckenbekleidung und Wandbekleidung mit einer Arbeitshöhe bis zu 3,10 m über dem Fußboden sind in die Leistungen einzurechnen.
Sonstiges:
Der Einbau aller erforderlichen Eckschutz- und
Abschlussschienen ist in die Einzelpreise einzukalkulieren.

Anschlussfugen zwischen Gipskartonplatten, Gipskartonplatten und Rohbetonbauteilen, oder verputzten Bauteilen sind zu verfugen. Material Dichtungsmasse Acryl, dauerelastisch überstreichbar, Fugenbreite bis 10 mm.

### Titel 01 Trockenbau

**01.1 GK-Ständerwand, d= 12,5 cm**
Einfachständerwerk, D 125mm UK Stahlblechprofil verz MW D 60mm Gipspl., Einbaubereich 1,

Nichttragende innere Trennwand DIN 4103-1, Einbaubereich 1, Höhe bis 3,1 m, Dicke 125 mm, bewertetes Schalldämm-Maß DIN 4109 Rw,R 52 dB, umlaufende Anschlüsse starr, mit Trennstreifen, Unterkonstruktion aus verzinkten Stahlblechprofilen,
DIN EN 14195 und DIN 18182-1, als Einfachständerwerk, Profil/Stegtiefe 75 mm, Blechdicke 0,6 mm, Dämmschicht aus Mineralwolle MW DIN EN 13162, Bemessungswert der Wärmeleitfähigkeit max. 0,040 W/(mK) Dämmschichtdicke 60 mm, Rohdichte 30 kg/m3, in Platten, Anwendungsgebiet DIN 4108-10 WTR, einlagig, dicht stoßen, längenspezifischer Strömungswiderstand größer gleich 5 kN x s/m4, Bekleidung, beidseitig, aus Gipsplatten DIN 18180 und DIN EN 520, Bauplatten Typ A, 2-lagig, Plattendicke 12,5 mm, befestigen mit systemspezifischen Befestigungsmitteln, Spachtelung Qualitätsstufe Q2 gemäß Merkblatt Nr. 2 der Industriegruppe Gipsplatten im Bundesverband der Gips- und Gipsbauplattenindustrie e.V.,

Hersteller/Typ Knauf W 112 oder gleichwertig
.......................................................
angebotenes Fabrikat (vom Bieter einztutragen)
Menge: 76,000 m²

**01.2 GK-Ständerwand, d= 15 cm**
Einfachständerwerk, D 150mm UK Stahlblechprofil verz MW D 80mm Gipspl., Einbaubereich 1,

Nichttragende innere Trennwand DIN 4103-1, Einbaubereich 1, Höhe bis 3,1 m, Dicke 150 mm, bewertetes Schalldämm-Maß DIN 4109 Rw,R 52 dB, umlaufende Anschlüsse starr, mit Trennstreifen, Unterkonstruktion aus verzinkten Stahlblechprofilen,
DIN EN 14195 und DIN 18182-1, als Einfachständerwerk, Profil/Stegtiefe 100 mm, Blechdicke 0,6 mm, Dämmschicht aus Mineralwolle MW DIN EN 13162, Bemessungswert der Wärmeleitfähigkeit max. 0,040 W/(mK) Dämmschichtdicke 80 mm, Rohdichte 30 kg/m3, in Platten, Anwendungsgebiet DIN 4108-10 WTR, einlagig, dicht stoßen, längenspezifischer Strömungswiderstand größer gleich 5 kN x s/m4, Bekleidung, beidseitig, aus Gipsplatten DIN 18180 und DIN EN 520, Bauplatten Typ A, 2-lagig, Plattendicke 12,5 mm, befestigen mit systemspezifischen Befestigungsmitteln, Spachtelung Qualitätsstufe Q2 gemäß Merkblatt Nr. 2 der Industriegruppe Gipsplatten im Bundesverband der Gips- und Gipsbauplattenindustrie e.V.,

Hersteller/Typ Knauf W 112 oder gleichwertig
.......................................................
angebotenes Fabrikat (vom Bieter einztutragen)
Menge: 33,000 m²

**01.3 GK-Ständerwand, d= 15,5 cm, F30, Rw=64,7 dB**
F30 Metall-Doppelständerwand le; 3,60 m, EB1, CW 50 (417 mm), Bauplatte GKB 2x 12,5 mm, d = 155 mm, Rw = 64,7 dB, MW 2x 40 mm (G)
Nichttragende innere Trennwand DIN 4103-1 als Montagewand,

Einbaubereich 1.

Brandschutztechnische Anforderungen an die Bekleidung,

Feuerwiderstandsklasse 30 Minuten nach DIN 4102-2.

Bewertetes Schalldämm-Maß Rw = 64,7 dB

Wandhöhe 3,10 m

Wanddicke: 155 mm

Umlaufende Anschlüsse starr, vorhandener Befestigungsuntergrund FR-Rippendecke/ Mauerwerk / Trockenbau,

Ausführung mit Unterkonstruktion aus verzinkten Stahlblechprofilen DIN 18182-1,

Metallständer als Einfach-Profile Knauf CW 50, Achsabstand 417 mm, als Doppelständerwerk,

Metallständer durch Distanzstreifen gegeneinander abgestützt.

Dämmschicht aus Mineralwolle nach DIN EN 13162, Dicke 2x 40 mm,

Baustoffklasse A1, nichtbrennbar nach DIN 4102 und EN 13501-1,

Bemessungswert der Wärmeleitfähigkeit 0,040 W/(m*K),*

längenbezogener Strömungswiderstand AFr nach DIN EN 29053: 5 kPa*s/m²,

zweilagig, dicht stoßen, abrutschsicher verlegen,

Produkte: Knauf Insulation Trennwand-Dämmplatte TP 115

(Hergestellt mit Ecose® Technology, einem formaldehydfreien Bindemittel auf Basis vorwiegend natürlich-organischer Grundstoffe ohne Zusatz von künstlichen Farben oder Färbemitteln)

oder gleichwertig. *

Beplankung beidseitig aus Gipsplatten GKB DIN 18180 bzw. Typ A EN 520: Knauf Bauplatten, zweilagig, Plattendicke 2x 12,5 mm,

Verarbeitung gemäß DIN 18181. Verspachtelung der Gipsplatten gemäß Merkblatt Nr. 2 des Bundesverbandes der Gipsindustrie e.V. Qualitätsstufe Q2 Standardverspachtelung,

Verarbeitung gemäß DIN 18181. Die Ausführung erfolgt unter Verwendung von DIN EN 13963, Spachtelmaterial Uniflott Typ 4B oder alternativ Fügenfüller Typ 3B.
Hersteller/Typ Knauf W 115 oder gleichwertig

Einbauort: Trennwände zwischen Nutzungseinheiten
.......................................................
angebotenes Fabrikat (vom Bieter einztutragen)
Menge: 30,000 m²

**01.4 Türöffnung herstellen**
Türöffnung in Gipskartonwand mit Türpfosten aus UW-Ständerprofilen, inkl. aller erforderlichen Verstärkungsprofile sowie Sturzprofil und Fußwinkel einmessen und herstellen.

Bauöffnungsmaße: 88,5 - 151 x 251mm
Wanddicke:  10 - 20 cm
Menge: 6,000 Stk

**01.5 GK-Installationswand**
Einfachständerwerk D 75 - Installationsschacht,
UK Stahlblechprofil verz., MW 40mm, Gipspl. Einbaubereich 1
Nichttragende innere Trennwand DIN 4103-1, wie unter Pos. 1.01 beschrieben, jedoch:

Bekleidung einseitig
Beplankung: imprägnierte Bauplatten Typ GKBI (H2), 2-lagig, Plattendicke 12,5 mm
Oberfläche: Qualitätsstufe Q2 gem. Merkblatt Nr. 2
Bundesverband der Gips- und Gipsplatten-Industrie e.V.

Einbauort: WC, Putzmittel, ggf. HAR

Abrechnung nach Abwicklung
Menge: 6,000 m²

**01.6 GK-Vorsatzschale, halbhoch, d= 20cm**
Vorsatzschale gem. DIN 4103-1, direkt befestigt, Einbaubereich 1, Beplankung mit Gipskarton-Bauplatten, Befestigung mit Schnellbauschrauben DIN 18182-2, Plattenstöße versetzt, Dämmschicht
Mineralfaser-Dämmstoff DIN EN 13162, incl. Bewehrungsstreifen an Innenecken, incl. oberer  Abdeckung und Eckschutzschienen, Eigenschaften wie folgt:
Höhe: 1,20 - 1,30m ab OKRD
Dicke:  20 - 22,5cm
Unterkonstruktion Ständerwerk: CW 50-Profile
Achsabstand: 62,5cm
Untergrund Boden: FR-Rippendecken
Untergrund Wände: Montagewände aus Vorpositionen,
Dämmung: d=40mm, Baustoffklasse A
Beplankung: imprägnierte Bauplatten Typ GKBI (H2), 2-lagig, Plattendicke 12,5 mm
Oberfläche: Qualitätsstufe Q2 gem. Merkblatt Nr. 2
Bundesverband der Gips- und Gipsplatten-Industrie e.V.

Einbauort: Bäder, Vorwandelemente
Menge: 4,000 m²

**01.7 Zulage imprägnierte Beplankung GKBI**
Zulage an Ständerwänden der Vorpositionen:
"Feuchtraumplatten" H2, einseitig in den Feuchträumen.
Beplankung beider Lagen mit imprägnierten Gipskartonbauplatten GKBI DIN 18180, als Zulage.
Einbauort: WC, Putzmittel, ggf. HAR

Abrechnung nach Ansichtsfläche
Menge: 67,000 m²

**01.8 Deckenbekleidung Unterdecke EG**
Deckenbekleidung mit Metallunterkonstruktion, einlagig als Unterdecke EG
Einbauhöhe bis 3,00 m,
Ausführung mit Metall-Unterkonstruktion DIN 18181 aus verzinkten Stahl-Blechprofilen als Tragprofil mit Direktabhängern, Befestigung mit Schrauben, Dämmschicht aus Mineralwolle MW DIN EN 13162, Bemessungswert der Wärmeleitfähigkeit max. 0,040 W/(mK) Dämmschichtdicke 40 mm, Rohdichte 30 kg/m3, Deckenbekleidung, Verarbeitung DIN 18181, einlagig aus Bauplatten GKB, Plattendicke 12,5mm,

Oberfläche: Qualitätsstufe Q2 gem. Merkblatt Nr. 2
Bundesverband der Gips- und Gipsplatten-Industrie e.V.

Einbauort: Anbau rechts
Menge: 30,000 m²

**01.9 Wandbekleidung UK, GK**
Wandbekleidung mit Metallunterkonstruktion, einlagig auf Innenseite der Außenwand,
Einbauhöhe bis 3,10 m,
Ausführung mit Metall-Unterkonstruktion DIN 18181 aus verzinkten Stahl-Blechprofilen als Tragprofil, Befestigung mit Schrauben, Verarbeitung DIN 18181, einlagig aus Bauplatten GKB, Plattendicke 12,5mm,

Oberfläche: Qualitätsstufe Q2 gem. Merkblatt Nr. 2
Bundesverband der Gips- und Gipsplatten-Industrie e.V.

Untergrund: OSB-Schalung (Holztafelbau)

Einbauort: Außenwand innen Anbau
Menge: 42,000 m²

**01.10 Zulage Fenster**
Gipskartonbekleidung der Laibungen nach Einbau der Fenster;
Anschluss an neue Fenster, inkl. Unterkonstruktion und Dämmung der Flanken
Mehraufwand für die Bekleidung der Flanken der Fenster (oben, unten und an den Seiten) und Anschluss an die Wandbekleidung mit Eckschutzschienen, inkl. Dämmung.In dieser Postion müssen alle notwendigen Anschlüsse und Befestigungsmittel zur Wandbekleidung mit eingerechnet werden.

Tiefe der Leibung: ca 30cm

Abrechnung nach m
Menge: 24,000 m

**01.11 Eckschutzschienen**
Eckschutzschienen, für nicht in zuvor beschriebenen Positionen erwähnten Einbau, auf Anweisung der Bauleitung.
Menge: 20,000 m

**01.12 Dauerelastische Verfugung**
Anschlussfuge - Dichtstoff Acrylatdispersion, abdichten an Wänden aus Gipsfaserplatten, und Putz oder Gipsfaserplatten, mit elastischem Dichtstoff, Basis Acrylatdispersion, einschl. systemgebundenem Primer und Hinterfüllung, Farbton weiß, Fugenbreite über 5 bis 10 mm, Verhältnis Fugenbreite zu Dichtstofftiefe 1:1, überstreichbar, incl. Glätten der Fuge
Menge: 50,000 m

**01.13 HolzTraverse L = 60 cm**
Traverse aus Holzbohle, im Wandhohlraum, zur Befestigung von Eckventilen und Abwasserleitungen, Sanitärobjekten, etc..
Länge mind. 60 cm.
Menge: 4,000 Stk

**01.14 Revisionsklappe, 30 x 30 cm**
Revisionstür in GK einbauen, einschl. Öffnung herstellen, und Verstärkungen in der Unterkonstruktion,
Ausführung an nichttragender innerer Trennwand, freistehende Vorsatzschale, Schachtwand.
inkl. notwendiger Auswechselungen und Befestigungsmittel.

Format: 30 cm x 30 cm
Ausführung:  Rahmen aus Aluminium, mit Füllung aus Gipsplatten, Dicke 1 x 12,5 mm GKBI
Öffnen: durch Gegendrücken
Einbau: Bäder
Menge: 1,000 Stk

### Titel 02 Akustik-Decken

*Hinweis: Vorbemerkungen*
Holzwolle-Akustik-Unterdecke, bestehend aus:
1.) Zementgebundene Holzwolle-Leichtbauplatte nach DIN EN 13168:2012+A1:2015
Zement: Portlandzement oder Zement, welcher mindestens 21% kalzinierten Ton + Kalkstein enthält
Brandverhalten: Klasse B-s1, d0 nach DIN-EN 13501:1:2018

Montage: Direktbefestigung auf Holzlattung 40 x 60 mm
Leitfabrikat: Troldtekt® Akustik mit ultrafeiner Struktur; 1,0 mm Faserbreite oder gleichwertig
Grundbestandteil Holzwolle gem. Zertifizierungsprogramm.
Zementtyp: FUTURECEM? (enthält mindestens 21% kalzinierten Ton + Kalkstein)
Feuchtebeständigkeit:
98 % (+2/-5 %) oder entsprechend Klasse D gemäß EN 13964:2014 Anhang F Prüfung mit Zusatzlast
Produkttoleranzen nach EN 13168
Chloridgehalt: Klasse Cl3 < 0,06 %
Farbe: .ohne Farbauftrag
Kantenausführung: K0 (gerade Kante)
Stärke: 25 mm

Die Holzwolle-Akustikplatten verfügen über eine CE-Kennzeichnung, und sind nachgewiesen emissionsarm (z.B.: Blauer Engel, dänisches Raumklima-Gütesiegel).
Als Nachweis für Nachhaltigkeit definiert durch Materialgesundheit, Rückführbarkeit in den biologischen Kreislauf, Nutzung erneuerbarer Energien, Wassermanagement, sowie die soziale Verantwortung des Herstellers gilt beispielsweise die Cradle to Cradle? -Zertifizierung (Version 3.1) ab der Kategorie Gold.
Bei Alternativangeboten ist die Gleichwertigkeit aller funktionalen Eigenschaften vom Bieter schriftlich nachzuweisen.

2.) Unterkonstruktion aus Holzlattung mit Direktbefestiguern:
Die Holzlattung (40/60 mm) wird mit einem Achsabstand von 600 mm mit Direktbefestigern im max. Abstand von 900 mm an der Rohdecke mit dafür zugelassenen Dübeln, Schrauben befestigt.
Toleranz von ± 3 mm in waagerechter Ebene auf 2,4 m Länge, sind diese Toleranzen unter Verwendung von Direktbefestigern auszugleichen.
Der Korrosionsschutz aller Metallteile muss den am Einbauort herrschenden Bedingungen Sorge tragen.
Die Einteilung der Decken hat so zu erfolgen, dass die Randplatten nicht schmaler als 300 mm werden.
Raumhöhe bis 3000 mm

Montagekurzbeschreibung:
Die Holzwolle-Akustikplatten sind auf die wie vor beschriebene Holzlatten-UK mittels Troldtekt® Schrauben zu montieren.
Kopf: Oslash;=13 mm, mit aufgeprägter Plattenstruktur, dadurch geringe Sichtbarkeit
Schraubengröße: 4,2 x 45 mm (Plattenstärke 25 mm)
Korrosionsschutz: C4 low, nach DIN EN ISO 12944
Legierung: Yellow Zinc 18micro;
Die Schrauben sind in Plattenfarbe zu bestellen.
Die Schrauben sind gerade und flächenbündig mit der Plattenoberfläche einzudrehen. Das Schraubbild ist gem. Vorgabe auszuführen.
Die Schrauben werden 25 mm von der Plattenkante und mit c-c von max. 600 mm platziert.
Die Platten werden im Halb- / Viertel- / laufenden Verband/auf Kreuzfuge unter Einhaltung der oben genannten Mindest-Abschnittgröße >300 mm dicht gestoßen befestigt. An die angrenzenden Bauteile werden die Platten stramm angearbeitet / mit Schattenfuge verlegt.
Beschädigte oder verschmutzte Platten dürfen nicht eingebaut werden.
Bei farblich beschichteten Platten ist eine Doppeleinfärbung im Bereich der Schraubenköpfe zu vermeiden.
Grundsätzlich sind die Informationen zur Montage unter https://www.troldtekt.de/web-tools-und-downloads/downloadbereich/montageanleitungen/ zu beachten!
Die abnahmefertige Montage ist nach DIN EN 13964:2014, Vorbemerkungen, Architektenplänen, Angaben der Bauleitung sowie den Verarbeitungsrichtlinien und Montageanleitungen der Hersteller in handwerklich einwandfreier Arbeit auszuführen.

Leitfabrikat: Troldtekt® Akustik mit ultrafeiner Struktur; 1,0 mm Faserbreite, oder glw.
.......................................................
angebotenes Fabrikat (vom Bieter einztutragen)

**02.1 Akustik-Decke, B1, Holzwolle, Struktur 1,0 mm**
Lieferung und Montage einer Holzwolle-Akustik-Unterdecke, wie in den Vorbemerkungen beschrieben, bestehend aus:
Zementgebundene Holzwolle-Leichtbauplatte nach DIN EN 13168:2012+A1:2015

Unterkontruktion: Holzlattung 40 x 60 mm mit Direktabhängern an der Rohdecke befestigt

Leitfabrikat: Troldtekt® Akustik mit ultrafeiner Struktur; 1,0 mm Faserbreite oder gleichwertig

Farbe: ohne Farbauftrag
Kantenausführung: K0 (gerade Kante)
Stärke: 25 mm

Die Holzwolle-Akustikplatten sind auf die wie vor beschriebene Holzlatten-Uunterkonstruktion mittels Schrauben zu montieren.

Die Montage ist nach DIN EN 13964:2014, Vorbemerkungen,  sowie den Verarbeitungsrichtlinien und Montageanleitungen der Hersteller in handwerklich einwandfreier Arbeit auszuführen.

Leitfabrikat: Troldtekt® Akustik mit ultrafeiner Struktur; 1,0 mm Faserbreite, oder glw.

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
.......................................................
angebotenes Fabrikat (vom Bieter einztutragen)
Menge: 233,000 m²

**02.2 Akustik-Decke, "eingerückt" - Lichtband**
In einigen Räumen soll die Akustikdecke mit einem ca. 25cm breiten Abstand zum aufgehenden Mauerwerk hergestellt werden und ein umlaufendes Lichtband an der Unterkonstruktion der Decken befestigt werden (Ausführung Lichtband durch die Elektrofirma).

Die außenliegende Lattung der Unterkonstruktion soll nicht weiter als 10-15cm von der Außenkante des Plattenrandes angeordnet werden, und soll hochkant ausgeführt werden.

In dieser Position soll neben dem logistischen und technischem Mehraufwand, auch die ggf, zusätzliche Lattung und die zusätzlich notwendigen Schneidearbeiten mit einkalkuliert werden; für die Trafogeräte der Lichtbänder sind Aussparungen in der Lattung vorzusehen.
Abrechnung per Meter aufgehendes Bauteil

siehe Detail D_13
Menge: 204,000 m

**02.3 Zulage farbige Ausführung I**
Als Zulage zu den Vorpositionen:

farbige Ausführung der Platten, inkl. des sichtbaren  Befestigungsmaterials (Schrauben)

Farbe: - Weiß 101 oder - Grau 202
Menge: 233,000 m²

**02.4 Zulage farbige Ausführung II**
Als Zulage zu den Vorpositionen:

farbige Ausführung der Platten, inkl. des sichtbaren  Befestigungsmaterials (Schrauben)

Farbe: - Clay 210
Menge: 1,000 m²

### Titel 03 Fassadenbau

**03.1 Faserzementplatte im Außenbereich**
*** Grundposition ZZ 0.0
Die Unterseiten der Anbauten erhalten eine Verkleidung aus Faserezementplatten auf einer Unterkonstruktion (wahlweise Holz oder Metall).

Die Platten werden Stumpf gestossen und an der Unterkonstruktion nach Herstellervorschriften direkt mit Edelstahlschrauben befestigt, Schraubköpfe in Farbe der Tafeln.

Untergrund: Deckenbalken (Sparren) der Anbauten, Achsmass 1,00m

Werkstoff: Faserzement (DIN EN 12467) mit CE-Kennzeichnung
Oberfläche: glatt Dicke: 10 mm
Farbe: grau
Tafeln müssen allseitig besäumt werden
Fugenbreite: max. 2mm
Wenn das bei den angrenzenden Bauteilen nicht möglich ist, Abschluss mit einem Fugenband.

Einbauort: Unterdecke Anbauten

.......................................................
angebotenes Fabrikat (vom Bieter einztutragen)
Menge: 60,000 m²

**03.2 Alternativposition "Schaltafel"**
*** Wahlposition ZZ 1.1
Ausführung wie in Vorpostion besschrieben, jedoch

mit einer weiss beschichteten Siebdruckplatte Laubsperrholz (Multiplex), eine Seite glatt (sichtbare, unten), eine Seite sieb,

Europäische Birke (durch und durch),
12mm
.......................................................
angebotenes Fabrikat (vom Bieter einztutragen)
Menge: 1,000 m²

**03.3 Alternativposition Multiplex weiss**
*** Wahlposition ZZ 1.1
Ausführung wie in Vorpostion besschrieben, jedoch

mit einer weiss beschichteten Laubsperrholzplatte (Multiplex), TransColor A/A lackiert,
Farbig gebeizte Oberfläche, transparent lackiert, Holzstruktur durchscheinend, beidseitig flickenfrei

Europäische Birke (durch und durch),
12mm
.......................................................
angebotenes Fabrikat (vom Bieter einztutragen)
Menge: 1,000 m²

### Titel 04 Stundenlohnarbeiten

*Hinweis: Stundenlohnarbeiten - Vorbemerkungen*
Stundenlohnarbeiten werden nur vergütet, wenn sie als
solche vor ihrem Beginn ausdrücklich vereinbart worden
sind.
Sie sind dem Auftraggeber/ Bauleitung vor Beginn der
Ausführung anzuzeigen.
Stundenlohnnachweise (Stundenlohnzettel) sind
werktäglich zu erfassen und alsbald nach Abschluss der
Stundenlohnarbeiten, längstens jedoch in wochenweisen
Abständen schriftlich einzureichen.

**04.1 Stundenlohn Facharbeiter**
Bedarfsposition: Stundenlohn Facharbeiter
Stundenlohnarbeiten für nicht in den Einzelpositionenen enthaltene Leistungen. Ausführung nur auf ausdrückliche Anweisung der Bauleitung.
Menge: 20,000 Std

**04.2 Stundenlohn Bauhelfer**
Bedarfsposition: Stundenlohn Bauhelfer
Stundenlohnarbeiten für nicht in den Einzelpositionenen enthaltene Leistungen. Ausführung nur auf ausdrückliche Anweisung der Bauleitung.
Menge: 20,000 Std
